# RBK Modulbau
Angebotsaufforderung (GAEB DA XML 3.3, DA83)
Projekt: BB201508
Währung: EUR
Erstellt mit: GXML Toolbox V3.3 R20220330, ORCA AVA 27 27.00.00, 15.12.2025

## 08 Erweiterung der Notaufnahme - Medizinische Funktionsmöbel (H

### Bereich 01 Vorbemerkungen

*Hinweis: Allgemeine Vorbemerkungen zur Baumaßnahme*
Inhaltsverzeichnis
1. Beschreibung der Aufgabenstellung
2. Bauherr, Bauherrenvertreter
3. Angaben zur Baustelle, Regelarbeitszeit, SiGeKo, Termine
4. Verzeichnis der beigefügten Unterlagen (Planbeilagen)
5. Angaben zu Plänen und Revisionsunterlagen
6. Baustelleneinrichtung
7. Sonstiges

1. Beschreibung der Aufgabenstellung
Robert Bosch Krankenhaus
Gebäude AHS Bauteil B - EG
Umbau/Erweiterung Notaufnahmezentrum (NAZ)
Erdgeschoss (Ebene 0)

2. Bauherr

2.1 Bauherr
Robert Bosch Krankenhaus GmbH
Auerbachstraße 110
70376 Stuttgart
Telefon 0711 - 811-0

2.2 Projektkoordinator
Robert Bosch Krankenhaus
Herr Georg Schilling
Auerbachstraße 110
70376 Stuttgart
Mobil +49 152 595 39179
E-Mail.: georg.schilling@rbk.de

2.3 Planungsteam - Architekten und Fachplaner

Planung, Ausführungsplanung und Objektüberwachung
Arcass Planungsgesellschaft mbH
Urbanstraße 1
70182 Stuttgart
Tel.: 0711/238 57 - 19
Fax.: 0711/23857 - 50
E-Mail.: rbk-naz@arcass.de

Objektüberwachung
Ernst2 Architekten AG Stuttgart
Martin-Luther-Straße 40
70372 Stuttgart
Tel.: 0711 520896 0
Fax.: 0711 520896 20
E-Mail.: info@ernst2-architekten.de

Tragwerkplanung
IGR Ingenieure GmbH
Beratende Ingenieure
Herr Palmer
Rosenbergstraße 50/1
70176 Stuttgart
Telefon: 0711 656 60 79-19
E-Mail: g.palmer@igr-ing.de

Sanitär-, Mechanik und MSR-Technik
Pfähler + Rühl
Ing.-Büro für technische Gebäudeausrüstung GmbH
Herr Alexander Heinrich
Neuwiesen 1
74251 Lehrensteinsfeld
Tel.: 07134 13840-327
E-Mail.: rbk@pr-tga.de

Medizinplanung
Planungsgruppe M + M AG
Herr Mhamed Jlassi
Hanns-Klemm-Str. 1
71034 Böblingen
Tel.: 07031 646-292
Fax.:07031 646-11
E-Mail.: RBK-F-MED@PGMM.com

Elektroplanung
IGW Ingenieure
Herr Nico Schlenker
Benzstraße 33
71083 Herrenberg
Tel.: 07032/925-0
Fax.: 07032/925190
E-Mail.: n.schlenker@igw-ingenieure.com

Brandschutz
HALFKANN + KIRCHNER PartGmbh
Beratende Ingenieure für Brandschutz
Friedrichstraße 10
70174 Stuttgart
Tel.: 0711 577 355-0
Fax.: 0711 577 355-90
E-Mail.: Stuttgart@hk-brandschutz.de

SiGeKo
Mr. Sicher GmbH & Co.KG
Robert-Bosch-Straße 2 - 4
72525 Münsingen
Tel.: +49 (0)7381 93269-0
Fax: +49 (0) 7381 93269-20
E-Mail: Kontakt@MrSICHER.de

3. Angaben zur Baustelle, Regelarbeitszeit, SiGeKo, Termine

3.1 Standort
Robert-Bosch-Krankenhaus
Stuttgart
Auerbachstraße 110
70376 Stuttgart

3.2 Baubeschreibung
Das Robert-Bosch-Krankenhaus wurde ca. 1972 in Betrieb genommen und in regelmäßigen Zeitabschnitten an neue medizinische und betriebliche
Anforderungen angepasst.
Der Funktionsbereich Zentrale Notaufnahme wurde 2007erstellt.

3.2.1 Das Baufeld befindet sich im Gebäude AHS Bauteil B EG (Ebene 0).
Die Zentrale Notaufnahme ist während des Umbau uneingeschränkt in Betrieb (24 Std.).
Der Umbau wird unterteilt in mehreren Umbauabschnitten, weiteres siehe Ziffer 3.6

3.2.2 Tragwerk Bestand
Betonskelettbau mit Unterzügen und Betonmassivplattendecke Deckenstärke 30 cm.
Treppenhauswände und Ausfachungen Stahlbeton
Geschosshöhe:
OK RFB - -0,55 m -
OK Betondecke über EG + 3,725 m
Decke über EG, Deckenstärke 30 cm

3.2.3 Raumbildender Ausbau
- Gipskartonständerwände auf RFB bzw. Verbundestrich
- Bodenkonstruktion - Zementverbundestrich ca. 40 - 100 mm
- Oberbelag PVC
- Unterdecken - Gipskarton, Mineralfaser und Blech als Hei-/Kühldecke
- Türen - Stahlblechzargen, Holztürblätter -gestrichen
- Flurtüren Stahl/Glaselemente in unterschiedlichen Abmessungen T 0

3.2.4 Arbeiten außerhalb dem Baufeld ZNA
Für Umschluss, Rückbau und Neumontage von Installationen müssen Wände und Decken punktuell in Fluren und anderen Funktionsbereichen geöffnet werden.
Dabei darf der allgemeine Krankenhausbetrieb nicht wesentlich eingeschränkt werden. Unvermeidliche Einschränkungen sind rechtzeitig mit dem AG abzustimmen.

Im 1. UG finden lediglich Maßnahmen der haustechnischen Gewerke statt.

Eine Abstimmung mit der Objektüberwachung hat ca. 5 Arbeitstage vor Ausführung zu erfolgen, weiteres siehe Ziffer 3.3.3 Krankenhausbetrieb.

3.3 Arbeitszeit, Lärm, Krankenhausbetrieb, SiGeKo
3.3.1 Regelarbeitszeit
Die Arbeiten finden während laufendem Krankenhausbetrieb statt.
Der AN ist verpflichtet darauf Rücksicht zu nehmen.

Regelarbeitszeit, Montag bis Freitag:
07:00 bis 18:00 Uhr
Patientennahe Bereiche:
08:00 bis 12:00 und 14:00 bis 18:00 Uhr
Materialtransporte im Gebäude über öffentliche Krankenhausbereiche:
18:00 bis 20:00 Uhr.

Alle lärmintensiven Arbeiten, sowie Arbeiten außerhalb der Regelarbeitszeit sind nur nach vorheriger Abstimmung und Genehmigung durch die OÜ möglich.
Die Vorlaufzeit für die Genehmigung beträgt 5 Arbeitstage.
Arbeiten innerhalb der Regelarbeitszeit sind mit den Einheitspreisen (einschl. ihrer Nachträge) vergütet.
Arbeiten außerhalb dieser Zeiten sowie an Sonn- und Feiertagen sind nur in Ausnahmefällen und nach Genehmigung durch den AG möglich.
Etwaige behördliche Freigaben sind im Vorfeld einzuholen.

3.3.2 Baustellenbesprechung
Der AN hat zu den Baustellenbesprechungen, die der AG regelmäßig durchführt, einen geeigneten bevollmächtigten Vertreter zu entsenden, der der deutschen Sprache mächtig ist. Die Besprechung findet wöchentlich an einem von der OÜ bestimmten Wochentag statt und ist mit den Einheitspreisen und Nachträgen abgegolten.

3.3.3 Krankenhausbetrieb
Alle Arbeiten erfolgen unter Betriebsbedingungen des Krankenhauses. Bei der Ausführung ist vorrangig auf den Krankenhausbetrieb, der nur in Ausnahme und dann in Absprache mit dem AG unterbrochen werden darf, Rücksicht zu nehmen. Dem AN obliegt deshalb eine ständige erhöhte Sorgfaltspflicht, die sich auch auf die Auswahl seiner Mitarbeiter bezieht.
Auf Grund der räumlichen Enge kann es gelegentlich zu Behinderungen zwischen den einzelnen AN beim Materialtransport und bei der Montage kommen.

3.3.4 Hinweis SiGeKo
Für das Bauvorhaben wird ein SiGe-Plan gemäß Baustellenverordnung erstellt.
Der AN hat die bei ihm Beschäftigten, von ihm Beauftragten und seine sonstigen Erfüllungsgehilfen auf der Baustelle auf diesen Plan und seine Fortschreibungen hinzuweisen, sowie über alle Inhalte und deren Konsequenzen umfassend zu unterrichten.
Alle auf der Baustelle Tätigen haben die Kenntnisnahme des SiGe-Planes durch Unterschrift zu bestätigen. Die Unterschriften sind dem SiGe-Koordinator unaufgefordert vorzulegen.

Für die Umsetzung des SiGe-Plans auf der Baustelle und für die Koordination und Durchsetzung der erforderlichen Sicherheits- und Gesundheitsschutzmaßnahmen wird ein SiGe-Koordinator bestellt.
Seinen Anweisungen im Rahmen seines Auftrages ist Folge zu leisten.
Der AN ist verpflichtet, dem SiGe-Koordinator alle für die Durchführung seiner Aufgaben erforderlichen Angaben zu machen, insbesondere über die Zahl der vom AN eingesetzten Arbeitnehmer, Subunternehmer, Unternehmen ohne Beschäftigte, Anzahl und Art der eingesetzten Maschinen, sowie über Beginn und Dauer der auszuführenden Arbeiten.
Auf Anforderung ist eine vollständige Firmenselbstauskunft vorzulegen. Diese Selbstauskunft ist bei jeder Änderung zu aktualisieren.

Auch ohne Hinweis des SiGe-Koordinators ist der AN dafür verantwortlich, dass alle seine Erfüllungsgehilfen auf der Baustelle die Unfallverhütungsvorschriften der Berufsgenossenschaften und alle sonstigen Sicherheitsvorschriften kennen und einhalten.
Persönliche Schutzausrüstungen sind allen Beschäftigten im vorgeschriebenen und erforderlichen Umfang kostenlos vom AN zur Verfügung zu stellen.
Bei Arbeiten mit gesundheitsgefährdenden Stoffen sind die zutreffenden technischen Regeln Gefahrstoffe einzuhalten.
Die Sicherheitsdatenblätter der verwendeten Stoffe sind an der Baustelle vorzuhalten. Die Arbeiten sind von einer fachkundigen Person zu leiten, die während der gesamten Zeit der Durchführung von gefährlichen Arbeiten auf der Baustelle anwesend sein muss.
Alle Gerüste, Leitern, Absturzsicherungen und Hebezeuge, die vom AN oder seinen Erfüllungsgehilfen eingesetzt oder mitgenutzt werden sind vom AN verantwortlich zu prüfen.
Mängel sind unverzüglich der örtlichen Bauleitung zu melden.
Ist Gefahr im Verzug, so sind auch ohne Anweisung die erforderlichen Sicherungsmaßnahmen durchzuführen.
Besondere Vorsichtsmaßnahmen sind zu ergreifen, wenn Beschäftigte explosionsgefährlichen, hochentzündlichen, krebserzeugenden, erbgutverändernden, fortpflanzungsgefährdenden, giftigen oder krankheitserregenden Stoffen oder Zubereitungen ausgesetzt sind.

3.4 Lagerhaltung
Es besteht die Möglichkeit Lagerflächen in Nachbarschaft zu dem Umbaubereich bereitzustellen.
Der AN muss bei seiner Lagerhaltung und Materialbeschaffung jedoch davon ausgehen, dass Material entsprechend dem täglichen Verbrauch angeliefert wird oder nur im direkten Baustellenbereich EG / UG zur sofortigen Verwendung gelagert werden kann.
In Absprache mit dem AG werden im geringen Umfang Flächen für Werkstattcontainer an anderer Stelle auf dem Grundstück zur Verfügung gestellt (siehe beiliegender Baustelleneinrichtungsplan).
Es ist dabei eine Entfernung zum Baufeld bis zu 200 m anzunehmen.

3.5 Baustellenerschließung der unterschiedlichen Bauabschnitte
Der Ausschreibung liegen entsprechende Übersichtspläne bei.

3.5.1 Materialtransport und Ver- und Entsorgung EG
Anfahrt über die Wendeschleife an der Klinikvorfahrt, siehe Lageplan.

3.5.2 Personenzugang
EG ebenerdig über vorgegebene Zugänge
Die Zugänge werden um 19:00 Uhr durch das RBK geschlossen.
Danach ist ein Zugang zur Baustelle nur über die vom RBK definierten Zugänge möglich.

3.5.3 Das Be- und Abladen sowie der Transport zur Verwendungsstelle ist Sache des AN, bauseitig wird kein Personal oder Hilfsmittel zur Verfügung gestellt.
Anlieferung entsprechend Ziffer 3.5.1, 3.5.2, 3.5.4.
Bei Verwendung öffentlicher Krankenhausflure hat der Krankenhausbetrieb oberste Priorität, die Transporte sind mit der OÜ abzustimmen.

3.5.4 Um Überschneidungen zwischen Krankenhausbetrieb und Ver- und Entsorgung zu reduzieren sind alle Ver- und Entsorgungstransporte außerhalb der Betriebszeiten des Krankenhauses (Regelzeit 8:00 bis 17:00 Uhr) auszuführen. Ein Materialtransport zwischen 8:00 Uhr und 17:00 Uhr ist nur in Ausnahme und in Absprache mit der Objektüberwachung und dem AG gestattet.

3.5.5 Transportweglänge im Gebäude (mittlere Weglänge)
EG ca. 50 m

3.6 Baustellenorganisation
3.6.1 Bauabschnitte
Die Gesamtmaßnahme im EG wird in mehrere Bauabschnitte (2 Stk) unterteilt.
Aus den beiliegenden Ablaufplänen sowie dem Bauzeitenplan sind die Ausführungslängen der Bauabschnitte und Überschneidungen zu ersehen.
Mehraufwändungen für die terminliche Abfolge und mehrmaliges Einrichten ist in die Einheitspreise einzukalkulieren.

3.6.2 Brandschutz
In Flucht- und Rettungswegen dürfen keine Materialien gelagert werden oder durch gelagertes Baumaterial in ihrer Funktion beeinträchtigt werden.

3.6.3 Sauberhaltung Straßen und Wege
Vom AN benutzte Straßen und seine Baustellenbereiche sind laufend sauber zu halten. Schmutz und Unrat sind unverzüglich zu entfernen, die Reinigung muss feucht geschehen.

3.6.4 Müllentsorgung
Der AN hat seine Verpackungs- und allgemeine Abfälle täglich selbst zu entsorgen.

3.6.5 Genehmigungspflichtige Arbeiten
Schweiß-, Trenn-, Flex-, Löt-, Schweißarbeiten, sowie offene Flammen und die Verwendung gefährlicher, entzündlicher und explosiver Stoffe müssen mit einem Formblatt des AG dem technischen Dienst (RBK und OÜ) gemeldet und von diesem ausdrücklich genehmigt werden. In der Regel dürfen solche Arbeiten nur zwischen 8.00 und 15.00 Uhr ausgeführt werden.

3.6.6
Generell sind die gesetzlichen Anforderungen, Richtlinien, Merkblätter und Hinweise zu beachten.
Dies gilt auch für das Regelwerk der Stadt Stuttgart mit seinem Amt für Umweltschutz.
Der Einsatz von Maschinen, Kompressoren mit Verbrennungsmotoren ist nicht gestattet.

3.6.6.1 Lärm- und Immissionsbekämpfung, Erschütterungsschutz.
Der AN wird verpflichtet nur lärmgeschützte Baumaschinen und Geräte (nach den neusten Normen und Vorschriften) einzusetzen. Sofern kurzzeitig auftretende Geräuschspitzen unvermeidbar sind hat dies der AN rechtzeitig mindestens 3 Arbeitstage vor Beginn der entsprechenden Arbeiten der OÜ mitzuteilen und genehmigen zu lassen.
Bei einer Überschreitung der Richtwerte ist mit Beschränkung der Arbeitszeiten zu rechnen. Erschütterungen dürfen nicht zu Beeinträchtigungen des Krankenhausbetriebes führen.
Sind Erschütterungen unvermeidbar ist mit dem AG/OÜ der Ausführungszeitraum mit einer Vorlaufzeit von 3 Arbeitstagen abzustimmen.

3.6.6.2 Staub- (Schmutz) und Geruchsbekämpfung (Abgase und Ruß-Emissionen).
Die von den Baustellen, deren Einrichtungen und dem Baustellenverkehr ausgehenden Immissionen sind permanent auf ein Minimum zu beschränkten. Wegen im Krankenhausbetrieb gegebener besonderer Anforderungen an die Hygiene und Luftqualität ist eine enge Zusammenarbeit zwischen Bauleitung, AN und Hygieneschutzbeauftragten (RBK) erforderlich. Es sind geeignete Maßnahmen zu treffen, damit keine Staub- und Geruchsbelästigungen entstehen.

3.7 Ausführungstermine übergeordnet
gem. Terminplan Anlage

4 Verzeichnis der beigefügten Unterlagen

gem. Plananlagenverzeichnis

5. Angaben zu Plänen und Revisionsunterlagen
Vergütung, siehe Positionsbeschreibung

5.1 Ausführungspläne Architekt und Fachplaner
Die für die Ausführung erforderlichen Pläne der Architekten und Fachplaner müssen vom AN vom Planserver RBK Krankenhaus geladen und auf eigene Kosten gedruckt werden.

5.2 Prüfung der Ausführungsunterlagen
Der AN ist verpflichtet, sämtliche Ausführungsunterlagen in der Örtlichkeit zu überprüfen. Unstimmigkeiten hinsichtlich der Maßeintragungen sind dem AG unverzüglich zu melden.

5.3 Ausführungspläne/ Montagepläne AN
Ausführungsfristen siehe VHB Besondere Vertragsbedingungen, Ziffer 1
und Vorbemerkungen Ziffer 3.7.

Vorlage:
Bei Montageplänen ist die Gesamtleistung zusammenfassend zur Freigabe vorzulegen.
Den Architekten/ Fachingenieuren sind die nach Vertrag geforderten Unterlagen zweifach zur Freigabe vorzulegen:
Vom AG geforderte Unterlagen wie
- Prüf- und Testberichte,
- Gütenachweise (z.B. von Alternativ-Produkten) sind 12 Werktage vor Ausführung zur Freigabe zur Verfügung zu stellen.

5.4 Revisionsunterlagen Hochbau
Nach Vertrag geforderte Nachweise, Berechnungen und Revisionsunterlagen sind wie folgt zu liefern:
5.4.1 Revisionsunterlagen in Papierform
Der AN hat dem AG folgende Unterlagen jeweils 2-fach zu übergeben:
- Datenträger mit AutoCad (dwg)-Dateien
- Papierpläne des letzten/ endgültigen Ausführungsstandes in Originalgröße
5.4.2 Revisionspläne - digital
Sämtliche nach Vertrag geforderte Revisionspläne sind digital zu erstellen und dem AG zu übergeben. Der AN muss alle Pläne und Unterlagen gemäß Anforderungsvorgabe AG beschriften.

5.5 Revisionsunterlagen
5.5.1 Revisionsunterlagen in Papierform
Prüfung der Dokumentation vor digitaler Übergabe durch OÜ/Fachplaner.
Die Dokumentation, Bestands- und Revisionsunterlagen sind wie folgt zu liefern:
Zu den Leistungen des AN zählen die Lieferung der Dokumentation, der Revisionsunterlagen und der Betriebsbeschreibungen sowie die Zusammenstellung der Unterlagen entsprechend den Vorgaben des AG.
Die Unterlagen sind nach Themen und Gewerke zu teilen und mit Inhalts- und Planverzeichnis auszustatten und in Ordner mit beschrifteten Rückenschildern nach Anlagenabschnitten geheftet und mit beschrifteten Registern abzulegen.
Als Bestandsunterlagen sind alle Ausführungs-; Werk- und Montagezeichnungen zu liefern, in die alle im Rahmen der Ausführung vorkommenden Änderungen maßstäblich richtig eingetragen worden sind und den Endzustand des ausgeführten Bauelementes / Bauteils bzw. der ausgeführten Anlagen darstellen.
Wegen der Übersichtlichkeit und zum Erkennen der Zusammenhänge müssen die Anlagen in sich zusammenhängend dargestellt werden.
Wenn optische Verkleinerungen gewählt werden, muss die Ausgangszeichnung mindestens über den Maßstab 1:50 verfügen. Die Schriftgröße muss so gewählt werden, dass die Verkleinerungen
gut lesbar sind. Der Endmaßstab der Verkleinerung darf nicht kleiner als 1:100 sein.
Die Layerstruktur muss den Vorgaben des AG entsprechen.
Mindestens 4 Wochen vor der Abnahme ist die Dokumentation nach Gewerken geordnet in beschrifteten Ordnern mit Inhaltsverzeichnis dem AG (bzw. dessen Fachplaner) 1-fach zur Durchsicht zu übergeben.
Alle Planunterlagen sind nach Abstimmung mit dem AG zu erstellen und zu übergeben.
Der AN hat dabei folgende Dokumentationsunterlagen mindestens zu erbringen:
- Detail-, Bestands- und Revisionspläne
- Grundrisspläne M. 1:50
- Strangschemata
- Rohrnetz-, Kanalnetz- und Schallberechnungen
- Sämtliche technische Auslegungen
- Übersichtsschemata / Anlagenschemata farbig angelegt nach DIN
- Abnahme- und Genehmigungsprotokolle aller Überwachungsbehörden
- Protokolle der Druckproben und Funktionsprüfungen
- Dokumentation des Probebetriebes
- Sämtliche Zulassungs- und Prüfbescheide
- Ersatzteillisten, Stücklisten, Gerätelisten
- Wartungskarten und Bestandslisten für Wartungsarbeiten
- Anlagenbeschreibung mit Ortsbezeichnung, Aufgabe, Funktion.

- Listen über Anlagenteile und Einrichtungen, die genehmigungs- und
überwachungspflichtig sind, mit Angaben der Kontrollzyklen.

- Liste der eingesetzten Bauteile als Excel - Datei mit Bezeichnung;
Kostengruppe; Typ; Hersteller; Bestellnummer; Einbauort etc.

- Wartungs- und Pflegeanleitungen (für die Wartungen sind Kurzanleitungen zu erstellen)

- Betriebsanleitungen- und technische Unterlagen im Original und zusätzlich als Kurzbedienungsanleitungen (max. A3-Format) in deutscher Sprache, abgestimmt auf die aufgeführten Anlagen

- Protokolle über die Einweisung des Bedienungs- und Wartungspersonals mit Gegenzeichnung der Teilnehmer

- Stücklisten und Ersatzteillisten mit Angabe des Herstellers
- Ersatzteillisten mit Bezugsquellennachweis
- Sachverständigendokumentation
- Niederschrift aller Prüf- und Messergebnisse
- Alle Prüfzeugnisse und Zulassungsbescheide
- Nachweise, dass keine gesundheitsgefährdeten Stoffe eingebaut wurden
- Errichterbescheinigungen
- Übereinstimmungserklärungen
- Nachweis der Erstprüfung

Vorstehende Unterlagen sind in deutscher Sprache zu liefern, die technischen Angaben haben nach DIN-Norm zu erfolgen und die Maßeinheiten müssen den deutschen Vorschriften entsprechen.

5.5.2 Revisionspläne - digital
Sämtliche Revisionspläne (Grundrisse, Ansichten, Details, Schemen) sind auch digital zu erstellen und dem AG zu übergeben. Art und Umfang der Revisionspläne sind den Anforderungen für die Papierdokumentation zu entnehmen. Für CAD-Daten wird das dwg-Format (neueste Version) als Austauschformat verwendet. Ergänzend können CAD-Daten auch im dxf-Format abgegeben werden. Zusätzlich zum dwg-Format ist auch jeweils eine pdf und eine plt-Datei, entsprechend den geprüften Papierplänen abzugeben.
Bei der Erstellung der Revisionspläne ist die Layerstruktur des AG verbindlich einzuhalten.
Die Kosten für die Erstellung und Lieferung der Revisionspläne in digitaler Form werden nur bei Einhaltung der Form und Kennzeichnung nach den Vorgaben des AG gewährt.

5.5.3 Revisionsunterlagen digital
Sämtliche Revisionsunterlagen (Anlagenbeschreibung, Bedienungsanleitung, Funktionsbeschreibung, etc.) sind auch digital im
pdf-Format zu erstellen und dem AG zu übergeben.
Art und Umfang der Revisionsunterlagen sind den Anforderungen für das jeweilige Gewerk oder Anlagengruppen bzw. der Beschreibung für die Revisionsunterlagen in Papierform zu entnehmen.
Jedes Dokument muss mit einem digitalen Inhaltsverzeichnis
(Lesezeichen) versehen werden, so dass die einzelnen Abschnitte im Dokument darüber direkt angezeigt werden können.
Die Kosten für die Erstellung und Lieferung der Daten in digitaler Form werden nur bei Einhaltung der Form und Kennzeichnung nach den Vorgaben des AG gewährt.
Die Daten sind digital (CD oder DVD) und einfach in Papier (separate Position) spätestens vier Wochen vor der förmlichen Abnahme zur Prüfung zu liefern.
Nach Prüfung der Unterlagen sind diese vom AN auf den RBK eigenen Server zu speichern.

5.6 Technischer Standard BHC
Die beiliegende Aufstellung "Technischer Standard BHC (Abt. Technik und BIM)" ist jeweils Gewerke bezogen zu beachten.

6. Baustelleneinrichtung / Brandschutz

6.1 Baustrom und Bauwasser
Baustrom und Bauwasser werden vom AG zur Verfügung gestellt.
Der AN verpflichtet sich, nur technisch einwandfreie und geprüfte Geräte, Werkzeuge und Maschinen einzusetzen.
Für Schäden und Defekte, die durch unsachgemäße Bedienung oder schadhafte Geräte entstehen, haftet der AN.
Weiterhin verpflichtet sich der AN, Ausfälle oder Schäden an der Baustrom-/Bauwasserversorgung unverzüglich an den AG/ OÜ zu melden.

6.2 Brandschutz
6.2.1 Rauchmelder
Vor dem erstmaligen Einsatz hat eine Einweisung des Personals durch den AG zu erfolgen.
Über die Einweisung wird ein Protokoll gefertigt.
Ist zur Durchführung der Arbeiten die Abschaltung von Rauchmeldern notwendig ist der jeweilige AN für Ab- und Anmeldung verantwortlich.
Jeder AN muss für seine Arbeiten das Prozedere An- und Abmeldung vornehmen.
Mit einem Formblatt des AG muss die Ab- und Anmeldung beim technischen Dienst beantragt und gemeldet und von diesem ausdrücklich genehmigt werden. Die Freigabe muss in der Regel bis 8.00 Uhr, für den Tag an dem die Abschaltung der Rauchmelder erfolgt, eingeholt werden.

6.2.2
Ist die Entfernung von Brandschutzverkleidungen erforderlich oder werden Öffnungen zwischen Brandabschnitten hergestellt, so ist der AN dafür verantwortlich, dass prov. nach Arbeitsende (täglich) die geöffneten Bereiche mit geeignetem Material (wie Brandschutzkissen) geschlossen werden.
Falls aus nachweisbaren Gründen dies nicht möglich ist muss der AG / OÜ rechtzeitig informiert werden. Im Brandfall dürfen durch die verwendeten Baustoffe keine toxischen und korrosionsfördernden Gase entstehen.

6.3 Besondere Baustelleneinrichtung
WC- und Waschcontainer
Für die Dauer der Baumaßnahme steht ein Wasch- und Toilettencontainer zur Verfügung.

7. Sonstiges

7.1 Materialvorgaben
Es wird in besonderen Fällen auf die in der Funktionsstelle oder im RBK verwendeten Fabrikate, Materialität, Bauteile und Ausstattungsgegenstände zwingend Bezug genommen. Ist in einer Position eine Bezeichnung für ein bestimmtes Fabrikat enthalten ist dies anzubieten. Ist der Zusatz ‘oder gleichwertig‘ verwendet worden, und fehlt die für das Angebot geforderte Bieterangabe, so gilt das im LV genannte Fabrikat als vereinbart.
Vorbeschriebenes gilt auch für die haustechnischen Anlagen, die immer die Ergänzung oder Erweiterung vorhandener Anlagen beinhalten.

Wenn der Bieter ein anderes als ein namentlich genanntes Produkt vorschlagen will, hat er den Nachweis der Gleichwertigkeit (z.B. durch Bemusterung, Übergabe technischer Unterlagen o.ä.) zu erbringen.
Das vorgeschlagene Produkt muss in Aussehen, Farbe, Anforderung und Materialität dem ausgeschriebenen Produkt entsprechen.
Die endgültige Entscheidung ob Gleichwertigkeit besteht oder nicht und die Freigabe oder Nichtfreigabe trifft der AG in Zusammenarbeit mit den Architekten und den jeweiligen Fachplanern.

7.2 Abrechnungsunterlagen
Die abzurechnende Leistung ist aus aktuellen Werk- u. Montagezeichnungen zu ermitteln.
Die ermittelten Leistungen sind dort farbig zu kennzeichnen und mit Abrechnungsmaßen u. Pos. zu versehen. Die Aufmaße sind für Dritte nachvollziehbar aufzustellen.
Jedes Teilaufmaß erhält eine Zusammenstellung. Diese Zusammenstellung enthält auch die Ergebnisse vorangegangener Teilaufmaße.
Die Aufmaße sind zeitnah zu erstellen.
Die Summe aller Teilaufträge ergibt das Gesamtaufmaß.

7.3 Anzeigepflichten
Der AN verpflichtet sich, seiner Anzeigepflicht bei den zuständigen Behörden und Verbänden nachzukommen sowie alle für den Betrieb der Baustelle erforderlichen Genehmigungen einzuholen.
Der AN hat bei anzeige- und abnahmepflichtigen Arbeiten die genehmigende oder abnehmende Stelle (Auftraggeber, Behörden, Ingenieure, Architekten) so rechtzeitig zu verständigen, dass keine Verzögerungen eintreten. Die OÜ ist in jedem Falle auch zu unterrichten.

*Hinweis: Allgemeine Vorbemerkungen*
Eventuell erforderliche Maßnahmen zur reibungslosen Ausführung der Arbeiten sind in die Einheitspreise einzurechnen. Ebenso sind sämtliche erforderliche Maßnahmen, die sich aus den vorliegenden Vergabeunterlagen ergeben, in den EPs zu berücksichtigen. Die genannten Preise beinhalten alle Nebenleistungen des Auftragnehmers sowie alle sonstigen entstehenden Kosten. Mit dem Angebot sind insbesondere auch alle Vor- und Nacharbeiten, Nebenleistungen und Lieferungen abgegolten, die zur Erfüllung der geforderten Leistung gehören.

Der Ausschreibung liegen alle einschlägigen und aktuellen DIN-Vorschriften zugrunde.

Die Arbeiten haben in Abstimmung mit der örtlichen Bauleitung zu erfolgen und richten sich nach dem Baufortschritt. Es ist in angemessenem zeitlichem Vorlauf eine Anlaufbesprechung durchzuführen. Hierbei sollen insbesondere die notwendigen Voraussetzungen abgeklärt werden.

*Hinweis: Besondere Vorbemerkungen*
Geräte- und Einrichtungsstandard
Der neueste Gerätestandard ist anzubieten. Soweit darüber noch kein Prospektmaterial mit technischen Daten vorliegt, sind Beschreibungen mit Funktionsdarstellungen vorzulegen. Sollten sich bis zur Lieferung der Geräte gleicher Typenreihe technische Verbesserungen ergeben, sind diese dem Auftraggeber mitzuteilen und vor der Ausführung vom Auftraggeber durch Bemusterung freizugeben.

Lieferung und Montage

Es obliegt dem Auftragnehmer, alle ihm übergebenen Zeichnungen und Unterlagen zu kontrollieren und Abweichungen unverzüglich dem Auftraggeber mitzuteilen. Der Auftragnehmer hat ferner an Ort und Stelle selbst alle für seine Arbeiten erforderlichen Maße vor Fertigungs- bzw. Montagebeginn zu nehmen und die notwendigen Informationen einzuholen. Der Auftragnehmer ist verpflichtet, sich rechtzeitig vor Beginn der Arbeiten selbst vom Zustand der Baustelle zu unterrichten, sowie fehlende Arbeitsunterlagen anzufordern. Dieses gilt insbesondere für die Raumflächen und -höhen beeinträchtigende Einbauten, wie z.B. Heizkörper, Rohre, Deckenstürze usw.. Daraus sich ergebende, den Lieferumfang beeinflussende, Änderungen sind mit dem Auftraggeber abzustimmen.

Der Auftragnehmer hat die Transportwege außerhalb und innerhalb des Gebäudes vor Anlieferung zu besichtigen, um einen reibungslosen Transport zu gewährleisten.

Der Auftragnehmer hat sich rechtzeitig vor Arbeitsbeginn mit der Bauleitung in Verbindung zu setzen, um den allgemeinen Arbeitsablauf abzustimmen.

Bei der Montage ist darauf zu achten, dass bereits fertiggestellte Arbeiten, wie Putz- und Malerarbeiten, nicht beschädigt werden. Entstehende Beschädigungen sind der Bauleitung zu melden. Die Instandsetzung beschädigter Leistungen anderer am Bau beschäftigter Firmen erfolgt durch die entsprechende Fachfirma zu Lasten des Auftragnehmers, der den Schaden verursacht hat.

Inbetriebnahme
Probebetrieb und Betrieb zum Zwecke von Messungen und Prüfungen sind vor der Abnahme durchzuführen. Der Auftragnehmer schuldet den Erfolg. Die Inbetriebnahme ist 14 Tage vorher dem Auftraggeber schriftlich anzuzeigen.

Einweisungen
Für alle einweisungsbedürftigen Geräte / Systeme sind Einweisungen zu kalkulieren. Des Weiteren sind die Organisation (Termine, Einladungen) sowie die schriftliche Dokumentation in Verantwortung des AN. Die Einweisung erfolgt laut Anforderung AG zur tatsächlichen Betriebsaufnahme.

Abnahme
Sämtliche Einrichtungen sind zur Abnahme innen und außen (einschließlich aller Arbeitsebenen und Ablagen) sauber zu übergeben (Reinigung durch feuchtes Wischen mit Reinigungsmittelzusatz im Wischwasser).

Vor der Einweisung und der Abnahme sind sämtliche Revisionsunterlagen vorzulegen.

Die Abnahme ist 14 Tage vorher dem Auftraggeber schriftlich anzuzeigen.

Bestandsunterlagen

Die Unterlagen sind in deutscher Sprache zu liefern. Technische Angaben haben den geltenden EN/DIN-Normen zu entsprechen, Angaben über Maßeinheiten den derzeit gültigen gesetzlichen Vorschriften.

*Hinweis: Wertung*
Die Bewertung der angebotenen Leistung erfolgt ausschließlich nach dem Angebotspreis.

Der Bieter mit der niedrigsten Angebotssumme erhält den Zuschlag.

*Hinweis: Technische Vorbemerkungen Funktionsmöbel aus Holz/Kunststoff*
Technische Vorbemerkungen zu Arbeitstisch-, Regal- und
Schrankanlagen aus Holz/Kunststoff (HK)

Inhalt
1. Allgemein
1.1. Maßordnung
1.2. Brandschutz
1.3. Material
1.4. Umweltverträglichkeit
1.5. Sonstiges
1.6. Hinweise
2. Ausführungsmerkmale
2.1. Funktionsschrankanlagen
2.1.1. Hochschränke
2.1.2. Unterbauschränke
2.1.3. Wandschränke
2.1.4. Aufsatzschränke
2.1.5. Türen
2.1.6. Griffe
2.1.7. Scharniere
2.1.8. Einlegeböden
2.1.9. Schubladen
2.1.10. Schließanlage
2.1.11. Tischplatten
2.1.12. Arbeitstischergänzungen
2.1.13. Farben
2.1.14. Fugenabdichtung
2.1.15. Blenden, Sockel

1. Allgemein
Das Schrank- und Regalsystem muss über einen Zeitraum von 8 Jahren in der gleichen Art, Bauweise und Qualität nachrüstbar sein.

Ferner ist es besonders wichtig, dass die Bieter sich darüber im Klaren sind, dass für den hohen Standard eines Krankenhauses industriell gefertigte Produkte zum Einsatz kommen müssen, die gleichbleibende Maßhaltigkeit und Qualität garantieren. Daher müssen die Möbel hinsichtlich der Konstruktion und der verwendeten Materialien für den Einsatz im Krankenhaus geeignet sein. Dies gilt insbesondere im Zusammenhang mit den hygienischen Anforderungen.

1.1. Maßordnung
Die Maßordnung der Schrankelemente soll entsprechend den aktuellen Normen dem folgenden Raster entsprechen:
DIN-Maße:

Korpusbreiten:  450/600/900/1200 mm
Korpushöhen ohne Sockel: 600/750/2000 mm
Korpustiefen:  380/400/500/600 mm

ISO-Maße:
Korpusbreiten:  460/660/920/1320 mm
Korpushöhen ohne Sockel: 600/750/2000 mm
Korpustiefen:  380/460/660 mm

Darüber hinaus müssen auch andere Maße lieferbar sein.

1.2. Brandschutz
Bei Einbauten in Fluchtwegen und Treppenhäusern sind die Vorschriften des vorbeugenden Brandschutzes - Baustoffklasse A 1/A 2 - zu beachten und einzuhalten. Materialnachweise und Prüfbescheide sind bei Abnahme auf Verlangen des AG durch den AN zu erbringen.

Bei Wänden nach Feuerwiderstandsklasse (F90, F60, F30) sind entsprechende Dübel und Befestigungselemente für die jeweilige Feuerwiderstandsklasse einzukalkulieren.

1.3. Material
Sofern in den Ausführungsbeschreibungen nicht abweichend beschrieben  gilt:
Alle Flächen von Korpussen, Türen, Fronten, Böden, Trennwänden und Blenden in HPL beschichtet (min. 0,8mm Beschichtung HPL und darüber 0,4mm Melamin-Deckschicht).
Rückwände mindestens in Melamin (ca. 0,4mm Beschichtung) Flachpress - Spanplatten P3 gemäß DIN EN 312, Stärke min. 19mm, Emissionsklasse E 1 bzgl. der Formaldehydangabe.
Die Kantenbeschichtung erfolgt umlaufend mit ABS-Kantenband, Stärke mind. 2mm, durchgefärbt, gerundet und poliert, wobei alle sichtbare Kanten in Frontfarbe ausgeführt werden.
Bei wandständigen Schränken kann die Stärke der Rückwand auf 8mm reduziert werden und in genuteter Ausführung erfolgen. Bei freistehenden Schränken (Raumteiler) ist die Rückwand in voller Stärke und bündig mit dem Korpus auszuführen.
Einlegeböden: Material wie Korpus, Vorderkante mit 2mm ABS-Kante, restliche Kanten mit 0,4mm ABS-Kante belegt.

Alle Schnittkanten sind mit porendichtem Anstrich zu versehen, so dass keine Feuchtigkeit eindringen kann.

Dem Angebot sind Reinigungs-, Pflege- und Desinfektionsunterlagen beizulegen.

1.4. Umweltverträglichkeit
Die verwendeten Materialien müssen umweltfreundlich und nach den einschlägigen Bestimmungen für die besonderen Hygieneanforderungen im Krankenhaus tauglich sein. Hierfür ist auf Verlangen des AG ein Nachweis durch den AN zu erbringen.

1.5. Sonstiges
- Die Arbeitstisch-Schrankanlagen sind durch den AN an die bauseitigen Medien  anzuschließen (Wasser/Abwasser/Strom, Schnittstelle Wand / Übergabedose / Kabel).
- Ausführungsmuster (Farben/Formen/Griffe) sind auf Anforderung kostenlos zu liefern.
- Zur Montage sind nur korrosionsfeste Schrauben und typgeprüfte Dübel zu verwenden.
- Alle Schränke sind untereinander und mit den Arbeitstischplatten fest zu verschrauben.
Verwendete Materialien sind dem AG vor der Montage / Projektierung als Muster (min. DIN A4 Größe) zur Überprüfung der Desinfektionsmittelbeständigkeit auf Anforderung kostenlos zu liefern.

1.6. Hinweise
- Im Zweifelsfall gelten die technischen Spezifikationen des LV und nicht eventuell beigefügte Möbelansichten.
- Abweichungen von den Standardangaben gemäß den technischen Vorbemerkungen werden in den einzelnen Ausführungsbeschreibungen definiert.
- Durch bauseitiges Aufmaß bedingte Korrekturen sind mit dem Fachplaner abzustimmen und werden (nach Freigabe) in die Möbelausführung übernommen.
- Sämtliche Konsolen, Abdeckleisten, Befestigungsmaterialien etc. sind in genügender Stückzahl in die Positionen einzurechnen.
- Bei Fertigung ohne Prüf - und Freigabevermerk durch den Auftraggeber erfolgt die Herstellung der Möbel durch den Auftragsnehmer auf eigenes Risiko bzw. eigene Kosten (Haftungsausschluss für den Auftraggeber).
- Die Preise für die Schränke verstehen sich komplett einschließlich Lieferung, Eintransport und Montage (inkl. Silikonverfugung) frei Verwendungsstelle.

2.  Ausführungsmerkmale
2.1. Funktionsschrankanlagen
2.1.1. Hochschränke
Alle Schränke sind als Einzelschränke zu fertigen und zu verschrauben, keine Endlosbauweise oder vor-Ort-Montage zulässig.
Die Schränke bestehen aus einem stabilen, selbsttragenden Möbelkorpus mit aufgesetztem durchgehenden Boden und Dach sowie Rückwand wie beschrieben. Keine sichtbaren Befestigungselemente im Innenraum.

2.1.2. Unterbauschränke
Ausführung wie Hochschränke, ansonsten entsprechend den Ausführungsbeschreibungen.
Unterbauschränke mit integriertem Becken sind mit Rückwand und Beckenblende herzustellen.
Die Durchführungen in Rück- und Seitenwänden sind nach der Installation durch entsprechende Rosetten abzudecken.

2.1.3. Wandschränke
Ausführung wie Hochschränke, ansonsten entsprechend den Ausführungsbeschreibungen.
Für die Befestigung der Wandschränke sind bauseits in die Gipskartonwände Wandverstärkungen (in der Regel aus Holz) eingelegt. Die Befestigungsart der Wandschränke ist auf Verlangen des AG durch ein Systemdetail (Zeichnung) bzw. nach Bemusterung auf die jeweilige Situation vor Ort passend in der Ausführung abzustimmen.

2.1.4. Aufsatzschränke
Ausführung wie Hochschränke, entsprechend den Ausführungsbeschreibungen.
Die Aufsatzschränke auf Hochschränken sind an den Hochschränken zu befestigen.
Die Aufsatzschränke auf Wandschränken sind sowohl mit den Wandschränken als auch an der Wand separat zu befestigen. Siehe dazu auch unter Punkt ‘Wandschränke‘.

2.1.5. Türen
Die Flügeltüren sind verwindungssteif, wie im Abschnitt 2.1.1. (Hochschränke) beschrieben, auszuführen. Mit umlaufendem, dicht schließendem Gummiprofil. Aussparungen im Bereich der Scharniere sind zulässig. Staubdichtes Schließen ist zu ermöglichen. Bei einem Flügeltürpaar ist die Anschlagleiste in einem Stück auszuführen. Angeschraubte oder genietete Anschlagleisten sind nicht zulässig.

2.1.6. Griffe
Griffe aus CNS, matt gebürstet, sind als Bügelgriffe horizontal oder vertikal auszuführen. Maße min. 125 mm lang, ca. 3 cm vor der Türfront stehend.

2.1.7. Scharniere
Alle Schränke werden mit speziellen, selbstzuhaltenden, wartungsfreien Modulscharnieren ausgestattet. Diese sind zweidimensional justierbar, Öffnungswinkel mind. 180°.
Das uneingeschränkte Einschieben von Modulen oder der Einbau von Teleskopvollauszügen in jeder Höhe ist zu gewährleisten. Magnetzuhaltungen sind nur zugelassen, wenn sie außerhalb des Hygienebereiches liegen. Bei wandständigen Schränken und Schränken, die in Richtung der Arbeitstischplatte aufschlagen, sind diese mit einem Öffnungsbegrenzer bzw. Anschlagschutz zu versehen, so dass keine Beschädigung der Tür bzw. Wand eintreten kann.
Anzahl der Scharniere:
-mindestens 2 Scharniere bis 80cm Türhöhe
-mindestens 3 Scharniere bis 170cm Türhöhe
-mindestens 4 Scharniere bei Türhöhe > 170cm

2.1.8. Einlegeböden
Alle Einlegeböden sind höhenverstellbar auszuführen. Hierfür sind in den Seitenwänden durchgehende Lochreihen mit einem Bohrabstand von 32mm vorzusehen. Die Einlegeböden sind entweder auf korrosionsbeständigen, gegen Verrutschen gesicherten Fachbodenträgern oder auf korrosionsbeständigen Auflagewinkeln mit Aushebelschutz montiert.

2.1.9. Schubladen
Die Schubladen müssen über eine Blende analog zum Korpus, Bügelgriffe und ein umlaufendes ununterbrochenes Gummiprofil verfügen. Die Schubladen weisen eine höchstens um 10 cm gegenüber dem Schrankkorpus verminderte Tiefe auf.
Mittels Kugellagerführungsschienen ist ein Vollauszug der Schubladen bei einer Tragkraft von mind. 50kg möglich. Die Führungsschienen sind leichtgängig und durch eine Sperre gegen vollständiges Herausziehen gesichert. Eine Endeinlaufmulde bringt die Schublade in geschlossene Position (sog. Selbsteinzug).
Die Schubladenkästen bestehen aus dem gleichen Material wie der Korpus. Ecken und Kanten sind abgerundet. Zwischen den Schubladen sind Staubschutzleisten vorzusehen.
Falls in der Ausführungsbeschreibung explizit gefordert ist ein alternativer Schubkasten für Rahmeneinbauten (Module) anzubieten.
Zwischen den Schubladen sind Staubschutzleisten vorzusehen.

2.1.10. Schließanlage
Es wird keine Möbelschließanlage bei den Funktionsmöbeln benötigt.

2.1.11 Tischplatten
Allgemein:
Die Unterfütterung entspricht den einschlägigen Bestimmungen und ist für besondere Hygieneanforderungen im Krankenhaus zugelassen. Die Unterfütterung darf an keiner Stelle sichtbar sein.
Die Tischplatten sind zur Wand und zu seitlichen Schrankelementen hin dauerelastisch zu verfugen.
Bei Überlängen von mehr als 4 Metern oder bei L- und U-förmigen Anlagen sind Unterteilungen zugelassen. Ansonsten sind Abdeckungen aus einem Stück fugenlos zu fertigen.
Sofern gefordert, sind Kabeldurchführungen D = 80 mm aus Aluminium oder Edelstahl auszuführen.

Edelstahl:
Rostfrei, Werkstoff-Nr. 1.4301, Materialstärke des Edelstahlbelags 1,0 mm, matt geschliffen (380 Korn) max. Länge ohne Schraubstoß 3800 mm, allseitig auf 40 mm mit 90° umgekantet und 15 mm eingekantet.
Chromnickelstahlbelag bei langen Arbeitsplatten nahtlos verschweißt.
Mit Spanplatte komplett vollunterfüttert und schnittkantenversiegelt. An der Vorderseite ist generell eine Tropfkante mit Abschirmblech vorgesehen. Nassarbeitsplatten werden zusätzlich mit einem geprägten Schwallrand um die Becken versehen.
Sofern im LV nicht anders beschrieben mit hinterem und seitlichen Wandanschluss als Kastenprofil 40/20 nahtlos angeschweißt, sichtbare Seiten geschlossen und vollunterfüttert.

Kunststoffbeschichtet:
Die Tischplatten  bestehen aus einer mind. 38mm starken Vollspanplatte P3 nach DIN EN 312 verleimt und einem mind. 0,8mm starkem Hochdruckschichtstoff (HPL) Belag an Oberfläche und Kanten. Die Unterseite in feuchtigkeitsbeständiger, harzgetränkter Beschichtung oder mit Metallabdeckung. Gerundete Vorderkanten mit Radius R=10 mm, doppelt gerundet oder mit Schwallrand und hinterer, gerundeter Aufkantung (Postforming).

Mineralwerkstoff:
Voll durchgefärbter, farbechter, poren- und fugenloser acrylgebundener Mineralwerkstoff in 12mm Materialstärke, Gesamtstärke der Arbeitsplatte mind. 40 mm. Vollflächig verleimt mit einer Vollspanplatte P3, feuchtigkeitsbeständig und schnittkantenversiegelt. Alle sichtbaren Seiten auf 38mm und Unterseite auf 50mm von Vorderkante nahtlos verschlossen. Bei Nassarbeitsplatten umlaufender Profilrand. Hintere und seitliche Aufkantung mit Hygieneradius (Postforming). Überlange Platten sind auf der Baustelle fachgerecht zu verkleben und zu verschleifen.
Es ist eine mittlere Preisgruppe zu kalkulieren, sofern keine konkrete Farbvorgabe angegeben ist.

2.1.12. Arbeitstischergänzungen
Die Stützfüße und Stützfußpaare müssen, wenn in den Ausführungsbeschreibungen nicht anders beschrieben, aus Vierkant- oder Rundrohren aus pulverbeschichtetem Stahl bestehen. Füllblenden müssen in Material, Finish und Form den Unterbauten entsprechen.

2.1.13. Farben
Farbausführung nach Rücksprache mit dem AG gemäß vorzulegender Herstellerfarbtabelle. Darüber hinaus sind alle RAL-Farben ohne Aufpreis möglich.

2.1.14. Fugenabdichtung
Alle Arbeitstischanlagen und Schränke sind im Bereich der Anschlussfugen zu angrenzenden Wänden, Stützen und Deckenmit Acryl zu verfugen. Zu angrenzenden Fußböden ist mit Silikon zu verfugen (Silikonbasis, fungizid, bakterizid, UV- und desinfektionsmittelbeständig).

Falls erforderlich, sind die einzelnen Elemente der Arbeitstischanlagen auch untereinander dauerelastisch auszufugen (Nass-Arbeitsstrecken).

Für die Ausbildung der Anschlussfugen und die Wahl des Materials gelten die einschlägigen DIN-Bestimmungen.

2.1.15. Blenden, Sockel
Material der Blenden entsprechend der Fronten (HPL oder Compactplatte), Ausführung und Oberfläche auf die Schränke abgestimmt, sämtliche horizontalen und waagerechten Decken- , Boden- bzw. Wandanschlüsse sind dauerelastisch zu verfugen. Das Material der Blenden ist der jeweiligen LV-Poition zu entnehmen. Das korrekte Aufmaß für die Blenden erfolgt auf der Baustelle.

Die Blenden müssen eine eigene Konstruktion besitzen, so dass eine Befestigung an Fremdbauteilen nicht zu erfolgen braucht. Die Blenden sind wahlweise front- oder korpusbündig gemäß Vorgabe des AG zu setzen.
Deckenblenden sind grundsätzlich in der größtmöglichen Breite über die Schrankanlagen zu fertigen. Wenn mehrere Deckenblenden erforderlich sind, so ist die Stoßfuge auf eine entsprechende Schrankkorpuskante anzulegen.

Separater, stabiler Sockel in Rahmenkonstruktion, 100mm hoch, mit integrierter Nivelliereinrichtung zum Höhenausgleich min. 15mm ausgestattet. Das min. 18mm starke Sockelmaterial besteht aus wasserfestem Sperrholz. Die Sockel sind hinten 50mm rückversetzt, seitlich bündig, um ein fugenloses Aneinanderreihen mehrerer Elemente zu ermöglichen, vorne 15mm von Schrankkorpuskante rückversetzt. Die Sockel unter einzelnen Schrankelementen sind durchgehen. Der Sockel ist nach der Montage gemäß Vorgabe des AG zu verblenden. In der Regel werden die Sockel mit PVC (Bodenbelag) belebt und mit Silikon zum Boden hin abgedichtet.

Ausgleichsblenden Wand (Seiten- und Vertikalblenden) für Schrankelemente sind in gleicher Konstruktion und Rasterung wie die Fronten auszuführen.

Wandblenden als wandabdeckender Spritzschutz zwischen Wand- und Unterbauschränken inkl. Aussparungen für wand-(bau-)seitige Medien für alle Arbeitstischanlagen mit Becken.

Deckenblenden die zu Revisionszwecken demontiert werden müssen sind in Ihrer Ausführung so zu gestalten, dass eine Einzelperson diese Blenden demontieren kann.

Bei Schrankanlagen ohne Deckenblende sind die Seitenblenden nach oben hin, bei Hängeschränken nach oben und unten hin zu verschließen. Bei Unterschränken ist die Seitenblende von oben mit der Arbeitsplatte abzudecken und unten zum Sockel hin zu schließen. Es darf kein offener Hohlraum entstehen.
Dies gilt ebenfalls für die Vertikalblenden, hierbei ist zusätzlich die Lücke zwischen Schrank und Wand nach oben hin zu schließen.

### Bereich 02 Leistungsteil

#### Abschnitt 02.01 Ausführungsbeschreibung

*Hinweis: ISO-Hochschrank HK Typ 01*
1 Flügeltür, rechts oder links angeschlagen, mit umlaufendem Sockel

Abmessungen (BxTxH): 460 x 660 x 2100 mm

*Hinweis: Hochschrank, offen HK Typ 11*
offene Ausführung, ohne Tür und mit umlaufendem Sockel inkl. 5 Einlegeböden

Abmessungen (BxTxH): 900 x 660 x 2100 mm

*Hinweis: Hochschrank, offen HK Typ 12 (STD)*
offene Ausführung, ohne Tür und mit umlaufendem Sockel
inkl. 5 Einlegeböden

(Hinweis: Schrank mit Zwischenblende für Steckdosen)

Abmessungen (BxTxH): 900 x 660 x 2100 mm

*Hinweis: ISO-Aufsatzschrank HK Typ 01*
1 Flügeltür, inkl. 1 Fachboden

(Hinweis: Schrank wird oberhalb dem ISO-Hochschrank HK Typ 01 montiert)

Abmessungen (BxTxH): 460 x 660 x 600 mm

*Hinweis: Deckenblende HK*
Deckenblende zwischen Schrankanlage und Zwischendecke, Ausführung gemäß Vortext

Die in den LV-Texten angegebe Anzahl von Blenden bezieht sich auf die Anzahl der erforderlichen Abschlüsse zur Decke je Schrankanlage.

Die Raumhöhen sind aus dem Grundriss der beiliegenden Zeichnungen zu entnehmen. Falls keine Raumhöhe angegeben ist, ist eine Raumhöhe von 3,0m als Kalkulationsgrundlage anzunehmen.

*Hinweis: Seitenblende HK*
Seitenblende zwischen Schrankanlage und Wand, Ausführung gemäß Vortext

Die in den LV-Texten angegebene Anzahl von Blenden bezieht sich auf die Anzahl der erforderlichen Abschlüsse zu den Wänden. Bei einer Kombination von Unterbauschrank mit Wandhängeschrank ist diese für beide Elemente zu berücksichtigen.

*Hinweis: Zwischenblende (Seitenblende) HK (6 STD)*
Zwischenblende zwischen Hochschrank, offen HK Typ 11 und Hochschrank offen HK Typ 12 (STD), Ausführung gemäß Vortext

Breite ca. 100-400mm, mit 6 Ausfräßungen (UP 68) zum Einbau von 230 Vav Steckdosen

Die in den LV-Texten angegebene Anzahl von Blenden bezieht sich auf die Anzahl der erforderlichen Abschlüsse zu den Wänden. Bei einer Kombination von Unterbauschrank mit Wandhängeschrank ist diese für beide Elemente zu berücksichtigen.

#### Abschnitt 02.02 Raum 06112 - Lager

**02.02.0001 ISO-Hochschrank HK Typ 01**
Ausführung gemäß den technischen Vorbeschreibungen.
Menge: 10,000 St

**02.02.0002 Hochschrank, offen HK Typ 11**
Ausführung gemäß den technischen Vorbeschreibungen.
Menge: 1,000 St

**02.02.0003 Hochschrank, offen HK Typ 12 (STD)**
Ausführung gemäß den technischen Vorbeschreibungen.
Menge: 1,000 St

**02.02.0004 ISO-Aufsatzschrank HK Typ 01**
Ausführung gemäß den technischen Vorbeschreibungen.
Menge: 10,000 St

**02.02.0005 Deckenblende HK**
Ausführung gemäß den technischen Vorbeschreibungen.
Menge: 2,000 psch

**02.02.0006 Seitenblende HK**
Ausführung gemäß den technischen Vorbeschreibungen.
Menge: 3,000 psch

**02.02.0007 Zwischenblende (Seitenblende) HK (6 STD)**
*** Pauschalposition
Ausführung gemäß den technischen Vorbeschreibungen.
Menge: 1,000 psch
